# Revestiment decoratiu en façanes i paraments interiors

- Propietat de l'arxiu: CYPE INGENIEROS, S.A.
- Format: FIEBDC-3/2002
- Divisa: EUR
- Costos indirectes: 3.00 %
- IVA: 21.00 %

## R Revestiments i extrasdossats

### RB Morters industrials per a enlluït i lliscat

#### RBC Capes decoratives d'acabat

**RBC010** m² Revestiment decoratiu en façanes i paraments interiors, amb morter de calç, Intomap R2 HF "MAPEI SPAIN", tipus GP CSIII W1, segons UNE-EN 998-1, de color gris, acabat remolinat, de 5 a 8 mm de gruix, per a la realització de la capa d'acabat en revestiments continus bicapa.
Formació en façanes i paraments interiors, de capa d'acabat per a revestiments continus bicapa, amb morter de calç, Intomap R2 HF "MAPEI SPAIN", tipus GP CSIII W1, segons UNE-EN 998-1, de color gris, compost per calç aèria, aglomerants hidràulics, àrids seleccionats i additius, acabat remolinat, de 5 a 8 mm de gruix. Sobre una capa base de morter industrial (no inclosa en aquest preu), i un cop iniciat l'enduriment, remolinar el material amb un remolinador de fusta o plàstic. Fins i tot p/p de preparació de la superfície de suport, formació de junts, racons, arestes, rematades en els trobaments amb paraments, revestiments o altres elements rebuts a la seva superfície, curat del morter, i protecció de la fusteria amb cinta adhesiva de pintor.
Inclou: Preparació de la superfície suport. Especejament de panys de treball. Preparació del morter. Realització de juntes i punts singulars. Aplicació i acabat superficial. Cura del morter.
Criteri d'amidament de projecte: Superfície mesurada segons documentació gràfica de Projecte, deduint els buits de superfície major de 3 m², afegint a canvi la superfície de la part interior del buit, corresponent al desenvolupament de brancals i llindes.
Criteri de mesura d'obra: Es mesurarà la superfície realment executada segons especificacions de Projecte, deduint els buits de superfície major de 3 m², afegint a canvi la superfície de la part interior del buit, corresponent al desenvolupament de brancals i llindes.

| Codi | Ut | Descripció | Rendiment | Preu | Import |
|---|---|---|---|---|---|
| mt28mim020g | kg | Morter de calç, Intomap R2 HF "MAPEI SPAIN", tipus GP CSIII W1, segons UNE-EN 998-1, de color gris, compost per calç aèria, aglomerants hidràulics, àrids seleccionats i additius. (material) | 12.500 | 0.37 | 4.63 |
| mt27wav020a | m | Cinta adhesiva de pintor. (material) | 1.000 | 0.10 | 0.10 |
| op00tal020 |  | Trepant amb batedora. | 1.000 | 0.00 | 0.00 |
| mo039 | h | Oficial 1ª revocador. (mà d'obra) | 0.478 | 23.30 | 11.14 |
| mo111 | h | Peó especialitzat revocador. (mà d'obra) | 0.478 | 20.55 | 9.82 |
| % | % | Costos directes complementaris | 4 % | 25.69 | 1.03 |
|  |  | Costos directes |  |  | 26.72 |
