# Alicatat amb llistell ceràmic de rajola de València

- Propietat de l'arxiu: CYPE INGENIEROS, S.A.
- Format: FIEBDC-3/2002
- Divisa: EUR
- Costos indirectes: 3.00 %
- IVA: 21.00 %

**RAG020** m Alicatat amb llistell ceràmic de rajola de València, acabat llis, de 1 cm d'amplada, 5 €/m, col·locat en paraments interiors, rebut amb adhesiu cimentós, C1 TE, segons UNE-EN 12004, amb lliscament reduït i temps obert ampliat, Tixobond White "MAPEI SPAIN", color blanc, a base de ciment, àrids de granulometria seleccionada, resines sintètiques i additius especials, amb junt obert (separació entre 3 i 15 mm).
Enrajolat amb llistell ceràmic de rajola de València, acabat llis, de 1 cm d'amplada, 5 €/m, col·locat en paraments interiors, rebut amb adhesiu cimentós, C1 TE, segons UNE-EN 12004, amb lliscament reduït i temps obert ampliat, Tixobond White "MAPEI SPAIN", color blanc, a base de ciment, àrids de granulometria seleccionada, resines sintètiques i additius especials. Rejuntat amb morter de junts cimentós millorat, amb absorció d'aigua reduïda i resistència elevada a l'abrasió tipus CG 2 W A, color blanc, per junts de 2 a 15 mm. Inclús talls, rematades, junts i peces especials.
Inclou: Replanteig i col·locació de les peces. Rejuntat. Neteja del parament.
Criteri d'amidament de projecte: Longitud mesurada segons documentació gràfica de Projecte, sense incloure buits de portes. No s'ha incrementat l'amidament per trencaments i retallades, ja que en la descomposició s'ha considerat un 5% més de peces.
Criteri de mesura d'obra: Es mesurarà la longitud realment executada segons especificacions de Projecte.

| Codi | Ut | Descripció | Rendiment | Preu | Import |
|---|---|---|---|---|---|
| mt09mcm040a | kg | Adhesiu cimentós, C1 TE, segons UNE-EN 12004, amb lliscament reduït i temps obert ampliat, Tixobond White "MAPEI SPAIN", color blanc, a base de ciment, àrids de granulometria seleccionada, resines sintètiques i additius especials, per a la col·locació en capa fina de tot tipus de peces ceràmiques. (material) | 0.027 | 0.46 | 0.01 |
| mt19ala010a500 | m | Llistell ceràmic de rajola de València, acabat llis, de 1 cm d'amplada, 5,00€/m. (material) | 1.050 | 5.00 | 5.25 |
| mt09mcp020fE | kg | Morter de junts cimentós millorat, amb absorció d'aigua reduïda i resistència elevada a l'abrasió tipus CG2 W A, segons UNE-EN 13888, color blanc, per junts de 2 a 15 mm, a base de ciment d'alta resistència, quars, additius especials, pigments i resines sintètiques, per a rejuntat de tot tipus de peces ceràmiques. (material) | 0.310 | 0.78 | 0.24 |
| mo024 | h | Oficial 1ª enrajolador. (mà d'obra) | 0.104 | 24.50 | 2.55 |
| mo062 | h | Ajudant enrajolador. (mà d'obra) | 0.104 | 21.75 | 2.26 |
| % | % | Costos directes complementaris | 2 % | 10.31 | 0.21 |
|  |  | Costos directes |  |  | 10.52 |
