# Alicatat amb rajola de València acabat llis

- Propietat de l'arxiu: CYPE INGENIEROS, S.A.
- Format: FIEBDC-3/2002
- Divisa: EUR
- Costos indirectes: 3.00 %
- IVA: 21.00 %

**RAG014** m² Alicatat amb rajola de València acabat llis, 20x20 cm, 8 €/m², capacitat d'absorció d'aigua E>10%, grup BIII, resistència al lliscament Rd<=15, classe 0, col·locat sobre una superfície suport de morter de ciment o formigó, en paraments interiors, rebut amb adhesiu cimentós, C1 TE, segons UNE-EN 12004, amb lliscament reduït i temps obert ampliat, Tixobond White "MAPEI SPAIN", color blanc, sense junt (separació entre 1,5 i 3 mm); cantoneres de PVC.
Alicatat amb rajola de València acabat llis, 20x20 cm, 8 €/m², capacitat d'absorció d'aigua E>10%, grup BIII, segons UNE-EN 14411, amb resistència al lliscament Rd<=15 segons UNE 41901 EX i lliscabilitat classe 0 segons CTE, col·locat sobre una superfície suport de morter de ciment o formigó, en paraments interiors, rebut amb adhesiu cimentós, C1 TE, segons UNE-EN 12004, amb lliscament reduït i temps obert ampliat, Tixobond White "MAPEI SPAIN", color blanc, a base de ciment, àrids de granulometria seleccionada, resines sintètiques i additius especials, i rejuntat amb morter de junts cimentós tipus L, color blanc, per junts de fins a 3 mm. Inclús preparació de la superfície suport de morter de ciment o formigó; replanteig, talls, cantoneres de PVC, i junts; acabat i neteja final.
Inclou: Preparació de la superfície suport. Replanteig de nivells i disposició de rajoles. Col·locació de mestres o regles. Preparació i aplicació de l'adhesiu. Formació de juntes de moviment. Col·locació de les rajoles. Execució de cantonades i racons. Rejuntat de rajoles. Acabat i neteja final.
Criteri d'amidament de projecte: Superfície mesurada segons documentació gràfica de Projecte, deduint els buits de superfície major de 3 m². No s'ha incrementat l'amidament per trencaments i retallades, ja que en la descomposició s'ha considerat un 5% més de peces.
Criteri de mesura d'obra: Es mesurarà la superfície realment executada segons especificacions de Projecte, deduint els buits de superfície major de 3 m².

| Codi | Ut | Descripció | Rendiment | Preu | Import |
|---|---|---|---|---|---|
| mt09mcm040a | kg | Adhesiu cimentós, C1 TE, segons UNE-EN 12004, amb lliscament reduït i temps obert ampliat, Tixobond White "MAPEI SPAIN", color blanc, a base de ciment, àrids de granulometria seleccionada, resines sintètiques i additius especials, per a la col·locació en capa fina de tot tipus de peces ceràmiques. (material) | 4.000 | 0.46 | 1.84 |
| mt19awa010 | m | Cantonera de PVC en cantonades enrajolades. (material) | 0.500 | 1.32 | 0.66 |
| mt19aba010b800 | m² | Rajola ceràmica de rajola de València llis, 20x20 cm, 8,00€/m², capacitat d'absorció d'aigua E>10%, grup BIII, segons UNE-EN 14411, resistència al lliscament Rd<=15 segons UNE 41901 EX, lliscabilitat classe 0 segons CTE. (material) | 1.050 | 8.00 | 8.40 |
| mt09mcp020bE | kg | Morter de junts cimentós tipus L, color blanc, per junts de fins a 3 mm, a base de ciment blanc d'alta resistència i additius especials, per a rejuntat de peces ceràmiques amb grau d'absorció mitjà-alt. (material) | 0.113 | 1.62 | 0.18 |
| mo024 | h | Oficial 1ª enrajolador. (mà d'obra) | 0.742 | 24.50 | 18.18 |
| mo062 | h | Ajudant enrajolador. (mà d'obra) | 0.371 | 21.75 | 8.07 |
| % | % | Costos directes complementaris | 2 % | 37.33 | 0.75 |
|  |  | Costos directes |  |  | 38.08 |
