# Segellat impermeabilitzant interior de junt perimetral entre conducte d'instal·lacions i mur de formigó

- Propietat de l'arxiu: CYPE INGENIEROS, S.A.
- Format: FIEBDC-3/2002
- Divisa: EUR
- Costos indirectes: 3.00 %
- IVA: 21.00 %

## N Aïllaments e impermeabilitzacions

### NI Impermeabilitzacions

#### NIO Obertures en murs

**NIO020** U Segellat impermeabilitzant interior de junt perimetral entre conducte d'instal·lacions i mur de formigó.
Segellat impermeabilitzant interior de junt perimetral entre conducte d'instal·lacions i mur de formigó, amb cordó continu de 6 a 13 mm de diàmetre i 30 cm de longitud, de massilla hidroexpansiva monocomponent, Mapeproof Swell "MAPEI SPAIN", aplicada amb pistola; i posterior revestiment amb morter tixòtrop, reforçat amb fibres, de retracció compensada, Mapegrout T 40 SR "MAPEI SPAIN", amb una resistència a compressió a 28 dies major o igual a 40 N/mm² i un mòdul d'elasticitat major o igual a 25000 N/mm², classe R3, tipus PCC, segons UNE-EN 1504-3, Euroclasse A1 de reacció al foc, segons UNE-EN 13501-1.
Inclou: Neteja i preparació de la superfície. Aplicació del material de segellat. Aplicació del revestiment.
Criteri d'amidament de projecte: Nombre d'unitats previstes, segons documentació gràfica de Projecte.
Criteri de mesura d'obra: Es mesurarà el nombre d'unitats realment executades segons especificacions de Projecte.

| Codi | Ut | Descripció | Rendiment | Preu | Import |
|---|---|---|---|---|---|
| mt15map030d | U | Cartutx de 320 cm³ de massilla hidroexpansiva monocomponent, Mapeproof Swell "MAPEI SPAIN". (material) | 0.100 | 37.37 | 3.74 |
| mt09rem110e | kg | Morter tixòtrop, reforçat amb fibres, de retracció compensada, Mapegrout T 40 SR "MAPEI SPAIN", amb una resistència a compressió a 28 dies major o igual a 40 N/mm² i un mòdul d'elasticitat major o igual a 25000 N/mm², classe R3, tipus PCC, segons UNE-EN 1504-3, Euroclasse A1 de reacció al foc, segons UNE-EN 13501-1, per a reparació estructural del formigó. (material) | 0.648 | 0.71 | 0.46 |
| mo032 | h | Oficial 1ª aplicador de productes impermeabilitzants. (mà d'obra) | 0.126 | 28.42 | 3.58 |
| mo070 | h | Ajudant aplicador de productes impermeabilitzants. (mà d'obra) | 0.210 | 25.28 | 5.31 |
| % | % | Costos directes complementaris | 2 % | 13.09 | 0.26 |
|  |  | Costos directes |  |  | 13.35 |
