# Impermeabilització líquida sota revestiment en locals humits. Sistema Mapelastic Aquadefense "MAPEI SPAIN"

- Propietat de l'arxiu: CYPE INGENIEROS, S.A.
- Format: FIEBDC-3/2002
- Divisa: EUR
- Costos indirectes: 3.00 %
- IVA: 21.00 %

## N Aïllaments e impermeabilitzacions

### NL Impermeabilitzacions líquides

#### NLH Locals humits

**NLH010** m² Impermeabilització líquida sota revestiment en locals humits. Sistema Mapelastic Aquadefense "MAPEI SPAIN".
Impermeabilització líquida baix revestiment ceràmic o petri, en paraments verticals i horitzontals de locals humits. Sistema Mapelastic Aquadefense "MAPEI SPAIN" format per dues capes d'impermeabilitzant líquid elàstic monocomponent, Mapelastic Aquadefense "MAPEI SPAIN", de color Azul Celeste, a base de resines sintètiques en dispersió aquosa, d'assecat ràpid, amb un rendiment de 1,3 kg/m²; i banda de reforç Mapeband "MAPEI SPAIN" de 120 mm d'amplada, en punts singulars.
Criteri de valoració econòmica: El preu no inclou el revestiment.
Inclou: Neteja de la superfície suport. Resolució dels punts singulars. Aplicació de l'impermeabilitzant.
Criteri d'amidament de projecte: Superfície mesurada segons documentació gràfica de Projecte.
Criteri de mesura d'obra: Es mesurarà la superfície realment executada segons especificacions de Projecte.

| Codi | Ut | Descripció | Rendiment | Preu | Import |
|---|---|---|---|---|---|
| mt15map070a | kg | Impermeabilitzant líquid elàstic monocomponent, Mapelastic Aquadefense "MAPEI SPAIN", de color Azul Celeste, a base de resines sintètiques en dispersió aquosa, d'assecat ràpid. (material) | 1.300 | 8.13 | 10.57 |
| mt15map050a | m | Banda de reforç Mapeband "MAPEI SPAIN" de 120 mm d'amplada, composta per una pel·lícula de polietilè laminat sobre una banda de feltre. (material) | 0.800 | 5.93 | 4.74 |
| mo032 | h | Oficial 1ª aplicador de productes impermeabilitzants. (mà d'obra) | 0.144 | 28.42 | 4.09 |
| mo070 | h | Ajudant aplicador de productes impermeabilitzants. (mà d'obra) | 0.072 | 25.28 | 1.82 |
| % | % | Costos directes complementaris | 4 % | 21.22 | 0.85 |
|  |  | Costos directes |  |  | 22.07 |
