# Segellat impermeabilitzant interior de junt perimetral entre conducte d'instal·lacions i mur de formigó

- Propietat de l'arxiu: CYPE Ingenieros S.A.
- Format: FIEBDC-3/2016
- Programa: Generador de preus de la construcció. CYPE Ingenieros, S.A.
- Data: 30/09/2024
- Divisa: EUR
- Costos indirectes: 3 %
- IVA: 21 %

## N Aïllaments e impermeabilitzacions

### NI Impermeabilitzacions

#### NIO Obertures en murs

**NIO020** U Segellat impermeabilitzant interior de junt perimetral entre conducte d'instal·lacions i mur de formigó.
Segellat impermeabilitzant interior de junt perimetral entre conducte d'instal·lacions i mur de formigó, amb cordó continu de 6 a 13 mm de diàmetre i 30 cm de longitud, de massilla hidroexpansiva monocomponent, Mapeproof Swell "MAPEI SPAIN", aplicada amb pistola; i posterior revestiment amb morter tixòtrop, reforçat amb fibres, de retracció compensada, Mapegrout T 40 SR "MAPEI SPAIN", amb una resistència a compressió a 28 dies major o igual a 40 N/mm² i un mòdul d'elasticitat major o igual a 25000 N/mm², classe R3, tipus PCC, segons UNE-EN 1504-3, Euroclasse A1 de reacció al foc, segons UNE-EN 13501-1.
Inclou: Neteja i preparació de la superfície. Aplicació del material de segellat. Aplicació del revestiment.
Criteri d'amidament de projecte: Nombre d'unitats previstes, segons documentació gràfica de Projecte.
Criteri de mesura d'obra: Es mesurarà el nombre d'unitats realment executades segons especificacions de Projecte.

| Codi | Ut | Descripció | Rendiment | Preu | Import |
|---|---|---|---|---|---|
| mt15map030d | U | Cartutx de 320 cm³ de massilla hidroexpansiva monocomponent, Mapeproof Swell "MAPEI SPAIN". (material) | 0.1 | 37.37 | 3.737 |
| mt09rem110e | kg | Morter tixòtrop, reforçat amb fibres, de retracció compensada, Mapegrout T 40 SR "MAPEI SPAIN", amb una resistència a compressió a 28 dies major o igual a 40 N/mm² i un mòdul d'elasticitat major o igual a 25000 N/mm², classe R3, tipus PCC, segons UNE-EN 1504-3, Euroclasse A1 de reacció al foc, segons UNE-EN 13501-1, per a reparació estructural del formigó. (material) | 0.648 | 0.71 | 0.460 |
| mo032 | h | Oficial 1ª aplicador de productes impermeabilitzants. (mà d'obra) | 0.126 | 28.42 | 3.581 |
| mo070 | h | Ajudant aplicador de productes impermeabilitzants. (mà d'obra) | 0.21 | 25.28 | 5.309 |
| % | % | Costos directes complementaris | 2 % | 13.087 | 0.262 |
|  |  | Costos directes |  |  | 13.349 |

Residus:
- col·locació: mt09rem110e; factor de residu 0.0063

## Recursos

**mt09rem110e** kg Morter tixòtrop
Dades tècniques: Cost energètic 8.384 MJ; Emissió de CO2 0.544 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3
