# Revestiment d´esglaó d´escala exterior, amb peces de gres porcellànic esmaltat. Col·locació en capa fina

- Propietat de l'arxiu: CYPE Ingenieros S.A.
- Format: FIEBDC-3/2016
- Programa: Generador de preus de la construcció. CYPE Ingenieros, S.A.
- Data: 24/01/2025
- Divisa: EUR
- Costos indirectes: 3 %
- IVA: 21 %

## R Revestiments i extradossats

### RE Esglaons

#### REG De peces ceràmiques

**REG210** m Revestiment d´esglaó d´escala exterior, amb peces de gres porcellànic esmaltat. Col·locació en capa fina.
Revestiment d'esglaó d'escala exterior, amb peces de gres porcellànic esmaltat, format per petjada amb cantell arrodonit, i davanter, gamma mitja, capacitat d'absorció d'aigua E<0,5%, grup BIa, segons UNE-EN 14411, amb resistència al lliscament Rd>45 segons UNE-EN 16165 i lliscabilitat classe 3 segons CTE. COL·LOCACIÓ: en capa fina i mitjançant encolat simple amb adhesiu cimentós millorat, C2 TE S1, segons UNE-EN 12004, deformable, amb lliscament reduït i temps obert ampliat, Keraflex Extra S1 Zero "MAPEI SPAIN", color gris. REJUNTAT: amb morter de junts cimentós millorat, amb absorció d'aigua reduïda i resistència elevada a l'abrasió tipus CG 2 W A, color blanc, en junts de 2 mm d'espessor.
Inclou: Replanteig de les peces. Formació d'encastaments en cantonades i racons. Humectació de l'esglaonat. Col·locació amb morter de ciment. Estesa de cordills. Col·locació de les peces. Lliscat de la contrapetja. Neteja del tram.
Criteri d'amidament de projecte: Longitud de l'aresta formada per l'estesa i la davanter, mesurada segons documentació gràfica de Projecte.
Criteri de mesura d'obra: Es mesurarà en l'aresta d'intersecció entre estesa i davanter, la longitud realment executada segons especificacions de Projecte.

| Codi | Ut | Descripció | Rendiment | Preu | Import |
|---|---|---|---|---|---|
| mt09mcm060i | kg | Adhesiu cimentós millorat, C2 TE S1, segons UNE-EN 12004, deformable, amb lliscament reduït i temps obert ampliat, Keraflex Extra S1 Zero "MAPEI SPAIN", color gris, a base de ciment, àrids de granulometria fina, resines sintètiques i additius especials, amb propietats tixòtropes i de enduriment sense retracció, per a la col·locació en capa fina de tot tipus de peces ceràmiques i de pedra natural. (material) | 0.99 | 0.86 | 0.851 |
| mt18bcp105pd | m | Petjada de gres porcellànic esmaltat amb cantell arrodonit, gamma mitja, capacitat d'absorció d'aigua E<0,5%, grup BIa, segons UNE-EN 14411, amb resistència al lliscament Rd>45 segons UNE-EN 16165 i lliscabilitat classe 3 segons CTE; determinació de la resistència a la gelada, segons UNE-EN ISO 10545-12; determinació de la resistència al xoc tèrmic, segons UNE-EN ISO 10545-9. (material) | 1.05 | 18.6 | 19.530 |
| mt18bcp106pd | m | Davanter de gres porcellànic esmaltat, gamma mitja, capacitat d'absorció d'aigua E<0,5%, grup BIa, segons UNE-EN 14411; determinació de la resistència a la gelada, segons UNE-EN ISO 10545-12; determinació de la resistència al xoc tèrmic, segons UNE-EN ISO 10545-9. (material) | 1.05 | 6.55 | 6.878 |
| mt18acc100a | U | Kit de creuetes de PVC per garantir un gruix dels junts entre peces d'entre 1 i 20 mm, en revestiments i paviments ceràmics. (material) | 0.052 | 2.4 | 0.125 |
| mt09mcp020bB | kg | Morter de junts cimentós millorat, amb absorció d'aigua reduïda i resistència elevada a l'abrasió, tipus CG2 W A, segons UNE-EN 13888, color blanc, per junts de 2 a 15 mm, a base de ciment d'alta resistència, àrids seleccionats, additius especials i pigments, amb efecte antifloridura, antiverdet i preventiu de les eflorescències, hidrorepel·lent, especial per a rejuntat de tot tipus de peces ceràmiques i pedres naturals en zones de proliferació de microorganismes. (material) | 0.053 | 1.7 | 0.090 |
| mo023 | h | Oficial 1ª enrajolador. (mà d'obra) | 0.719 | 29.67 | 21.333 |
| mo061 | h | Ajudant enrajolador. (mà d'obra) | 0.36 | 26.39 | 9.500 |
| % | % | Costos directes complementaris | 2 % | 58.307 | 1.166 |
|  |  | Costos directes |  |  | 59.473 |

Residus:
- col·locació: mt09mcm060i; factor de residu 0.07
- col·locació: mt18bcp105pd; factor de residu 0.0123
- col·locació: mt18bcp106pd; factor de residu 0.0385
- col·locació: mt09mcp020bB; factor de residu 0.07

## Recursos

**mt09mcm060i** kg Adhesiu cimentós millorat
Dades tècniques: Cost energètic 3.871 MJ; Emissió de CO2 0.344 kg; Codi LER 17 09 04; Massa de l'element 1 kg; Volum 0.000667 m3
Residus:
- embalatge: re170203 Plàstic. (component de residu); rendiment 0.003 kg; Codi LER 17 02 03; Massa de l'element 1 kg; Volum 0.001667 m3

**mt18bcp105pd** m Petjada de gres porcellànic esmaltat amb cantell arrodonit
Dades tècniques: Cost energètic 3.496 MJ; Emissió de CO2 0.155 kg; Codi LER 17 01 03; Massa de l'element 0.23 kg; Volum 0.000184 m3
Residus:
- embalatge: re150101 Envasos de paper i cartró. (component de residu); rendiment 0.041 kg; Codi LER 15 01 01; Massa de l'element 1 kg; Volum 0.001333 m3
- embalatge: re170201 Fusta. (component de residu); rendiment 0.006 kg; Codi LER 17 02 01; Massa de l'element 1 kg; Volum 0.000909 m3

**mt18bcp106pd** m Davanter de gres porcellànic esmaltat
Dades tècniques: Cost energètic 3.221 MJ; Emissió de CO2 0.153 kg; Codi LER 17 01 03; Massa de l'element 0.23 kg; Volum 0.000184 m3
Residus:
- embalatge: re150101 Envasos de paper i cartró; rendiment 0.034 kg
- embalatge: re170201 Fusta; rendiment 0.004 kg

**mt09mcp020bB** kg Morter de junts cimentós millorat
Dades tècniques: Cost energètic 7.725 MJ; Emissió de CO2 0.576 kg; Codi LER 17 09 04; Massa de l'element 1 kg; Volum 0.000667 m3
Residus:
- embalatge: re150101 Envasos de paper i cartró; rendiment 0.02 kg
- embalatge: re170201 Fusta; rendiment 0.005 kg
- embalatge: re170203 Plàstic; rendiment 0.008 kg
