# Reblert i reparació de juntes amb morter de calç en murs de maçoneria

- Propietat de l'arxiu: CYPE INGENIEROS, S.A.
- Format: FIEBDC-3/2002
- Divisa: EUR
- Costos indirectes: 3.00 %
- IVA: 21.00 %

## E Estructures

### EC Pedreria

#### ECY Reparacions

**ECY010** m² Reblert i reparació de juntes amb morter de calç en murs de maçoneria.
Aplicació manual mitjançant paleta de morter, Mape-Antique Allettamento "MAPEI SPAIN", compost per calç hidràulica natural, tipus NHL 3,5, putzolanes, àrids seleccionats i altres additius, resistència a compressió 5 N/mm², color tufo, d'elevades resistències mecàniques i permeabilitat al vapor d'aigua, per a reblert i reparació de junts en mur de maçoneria, en restauracions estructurals, una vegada el suport estigui sanejat i lliure de restes de treballs anteriors.
Inclou: Sanejament i neteja prèvia de la superfície. Saturació del suport amb aigua a baixa pressió. Eliminació de l'aigua sobrant amb aire comprimit. Aplicació del morter. Neteja final de l'element.
Criteri d'amidament de projecte: Superfície mesurada segons documentació gràfica de Projecte.
Criteri de mesura d'obra: Es mesurarà la superfície realment executada segons especificacions de Projecte.

| Codi | Ut | Descripció | Rendiment | Preu | Import |
|---|---|---|---|---|---|
| mt08aaa010a | m³ | Aigua. (material) | 0.020 | 1.50 | 0.03 |
| mt09rem160o | kg | Morter, Mape-Antique Allettamento "MAPEI SPAIN", compost per calç hidràulica natural, tipus NHL 3,5, putzolanes, àrids seleccionats i altres additius, resistència a compressió 5 N/mm², color tufo; per a ús en elements subjectes a requisits estructurals, M-5, segons UNE-EN 998-2. (material) | 15.000 | 0.60 | 9.00 |
| mo020 | h | Oficial 1ª construcció. (mà d'obra) | 0.295 | 28.42 | 8.38 |
| mo113 | h | Peó ordinari construcció. (mà d'obra) | 0.295 | 23.81 | 7.02 |
| % | % | Costos directes complementaris | 2 % | 24.43 | 0.49 |
|  |  | Costos directes |  |  | 24.92 |
