# Reparació estructural de murs de fàbrica, amb morter de calç per a armar

- Propietat de l'arxiu: CYPE INGENIEROS, S.A.
- Format: FIEBDC-3/2002
- Divisa: EUR
- Costos indirectes: 3.00 %
- IVA: 21.00 %

## E Estructures

### EF Fàbrica

#### EFY Reparacions

**EFY030** m² Reparació estructural de murs de fàbrica, amb morter de calç per a armar.
Reparació estructural de mur de fàbrica mitjançant l'aplicació de morter de calç hidràulica natural d'altes prestacions, Mape-Antique Strutturale NHL "MAPEI SPAIN", color avellana clar, aplicat manualment, compost per calç hidràulica natural, tipus NHL 3,5, segons UNE-EN 459-1, àrids seleccionats i additius, amb un gruix mig de 20 mm i armadura de reforç amb malla electrosoldada, de 50 mm de passada de malla i 2 mm de diàmetre, d'acer amb baix contingut en carboni UNE-EN ISO 16120-2 C4D acabat galvanitzat.
Inclou: Neteja prèvia de la superfície. Saturació del suport amb aigua a baixa pressió. Eliminació de l'aigua sobrant amb aire comprimit. Col·locació de la malla electrosoldada amb separadors homologats. Preparació de la mescla. Aplicació del morter. Allisat i remolinat final de la superfície.
Criteri d'amidament de projecte: Superfície mesurada segons documentació gràfica de Projecte.
Criteri de mesura d'obra: Es mesurarà la superfície realment executada segons especificacions de Projecte.

| Codi | Ut | Descripció | Rendiment | Preu | Import |
|---|---|---|---|---|---|
| mt09mmr010e | kg | Morter de calç hidràulica natural d'altes prestacions, Mape-Antique Strutturale NHL "MAPEI SPAIN", color avellana clar, compost per calç hidràulica natural, tipus NHL 3,5, segons UNE-EN 459-1, àrids seleccionats i additius, per a aplicar amb paleta, tipus GP CSIV, segons UNE-EN 998-1 i M-15, segons UNE-EN 998-2. (material) | 34.000 | 0.98 | 33.32 |
| mt07ame530a | m² | Malla electrosoldada, de 50 mm de passada de malla i 2 mm de diàmetre, d'acer amb baix contingut en carboni UNE-EN ISO 16120-2 C4D acabat galvanitzat. (material) | 1.200 | 2.58 | 3.10 |
| op00sie020 |  | Serra de disc fix, per a taula de treball. | 1.000 | 0.00 | 0.00 |
| mo020 | h | Oficial 1ª construcció. (mà d'obra) | 0.473 | 28.42 | 13.44 |
| mo112 | h | Peó especialitzat construcció. (mà d'obra) | 0.473 | 24.59 | 11.63 |
| % | % | Costos directes complementaris | 2 % | 61.49 | 1.23 |
|  |  | Costos directes |  |  | 62.72 |
