# Regularització de murs de fàbrica amb morter de ciment

- Propietat de l'arxiu: CYPE INGENIEROS, S.A.
- Format: FIEBDC-3/2002
- Divisa: EUR
- Costos indirectes: 3.00 %
- IVA: 21.00 %

## E Estructures

### EF Fàbrica

#### EFY Reparacions

**EFY035** m² Regularització de murs de fàbrica amb morter de ciment.
Regularització de mur de fàbrica amb morter cimentós bicomponent reforçat amb fibres Planitop HDM Maxi "MAPEI SPAIN", color gris, aplicat manualment, en una capa, de 10 mm de gruix total, per a aplicació posterior de reforç estructural amb morter de ciment.
Criteri de valoració econòmica: El preu no inclou el reforç estructural amb morter de ciment.
Inclou: Neteja prèvia de la superfície. Saturació del suport amb aigua a baixa pressió. Eliminació de l'aigua sobrant amb aire comprimit. Preparació de la mescla. Aplicació de la capa de regularització.
Criteri d'amidament de projecte: Superfície mesurada segons documentació gràfica de Projecte.
Criteri de mesura d'obra: Es mesurarà la superfície realment executada segons especificacions de Projecte.

| Codi | Ut | Descripció | Rendiment | Preu | Import |
|---|---|---|---|---|---|
| mt09rem060j | kg | Morter cimentós bicomponent reforçat amb fibres Planitop HDM Maxi "MAPEI SPAIN", color gris, compost de ciments d'alta resistència, àrids seleccionats, additius especials i polímers sintètics en dispersió aquosa, permeable al vapor d'aigua i d'alta resistència mecànica i alta ductilitat, per a aplicar amb plana o paleta, previ pastat amb aigua, classe R2 segons UNE-EN 1504-3. (material) | 18.500 | 2.33 | 43.11 |
| mo020 | h | Oficial 1ª construcció. (mà d'obra) | 0.227 | 28.42 | 6.45 |
| mo113 | h | Peó ordinari construcció. (mà d'obra) | 0.227 | 23.81 | 5.40 |
| % | % | Costos directes complementaris | 2 % | 54.96 | 1.10 |
|  |  | Costos directes |  |  | 56.06 |
