# Reparació estructural de murs de fàbrica, amb morter de ciment

- Propietat de l'arxiu: CYPE INGENIEROS, S.A.
- Format: FIEBDC-3/2002
- Divisa: EUR
- Costos indirectes: 3.00 %
- IVA: 21.00 %

## E Estructures

### EF Fàbrica

#### EFY Reparacions

**EFY036** m² Reparació estructural de murs de fàbrica, amb morter de ciment.
Reparació estructural de mur de fàbrica amb morter cimentós bicomponent reforçat amb fibres Planitop HDM Maxi "MAPEI SPAIN", color gris, aplicat manualment, amb acabat llis, en dues capes, de 10 mm de gruix total; reforçat amb malla de fibra de vidre antiàlcalis, Mapegrid G 120 "MAPEI SPAIN", amb un contingut mínim de zirconi del 17%, de 12,7x12,7 mm de llum de malla i de 125 g/m² de massa superficial.
Inclou: Aplicació de la primera capa de morter. Col·locació de la malla. Aplicació de la segona capa de morter. Execució de l'acabat.
Criteri d'amidament de projecte: Superfície mesurada segons documentació gràfica de Projecte.
Criteri de mesura d'obra: Es mesurarà la superfície realment executada segons especificacions de Projecte.

| Codi | Ut | Descripció | Rendiment | Preu | Import |
|---|---|---|---|---|---|
| mt09rem070g | m² | Malla de fibra de vidre antiàlcalis, Mapegrid G 120 "MAPEI SPAIN", amb un contingut mínim de zirconi del 17%, de 12,7x12,7 mm de llum de malla, de 125 g/m² de massa superficial i de 0,45x25 m, per armar morters. (material) | 1.100 | 21.81 | 23.99 |
| mt09rem060j | kg | Morter cimentós bicomponent reforçat amb fibres Planitop HDM Maxi "MAPEI SPAIN", color gris, compost de ciments d'alta resistència, àrids seleccionats, additius especials i polímers sintètics en dispersió aquosa, permeable al vapor d'aigua i d'alta resistència mecànica i alta ductilitat, per a aplicar amb plana o paleta, previ pastat amb aigua, classe R2 segons UNE-EN 1504-3. (material) | 18.500 | 2.33 | 43.11 |
| mo020 | h | Oficial 1ª construcció. (mà d'obra) | 0.325 | 28.42 | 9.24 |
| mo113 | h | Peó ordinari construcció. (mà d'obra) | 0.325 | 23.81 | 7.74 |
| % | % | Costos directes complementaris | 2 % | 84.08 | 1.68 |
|  |  | Costos directes |  |  | 85.76 |
