# Revestiment d´esglaó d´escala exterior, amb peces de gres esmaltat. Col·locació en capa fina

- Propietat de l'arxiu: CYPE INGENIEROS, S.A.
- Format: FIEBDC-3/2002
- Divisa: EUR
- Costos indirectes: 3.00 %
- IVA: 21.00 %

## R Revestiments i extradossats

### RE Esglaons

#### REG De peces ceràmiques

**REG200** m Revestiment d´esglaó d´escala exterior, amb peces de gres esmaltat. Col·locació en capa fina.
Revestiment d'esglaó d'escala exterior, amb peces de gres esmaltat, format per petjada amb cantell arrodonit, i davanter, gamma mitja, capacitat d'absorció d'aigua E<3%, grup BIb, segons UNE-EN 14411, amb resistència al lliscament Rd>45 segons UNE-EN 16165 i lliscabilitat classe 3 segons CTE. COL·LOCACIÓ: en capa fina i mitjançant encolat simple amb adhesiu cimentós millorat, C2 TE S1, segons UNE-EN 12004, deformable, amb lliscament reduït i temps obert ampliat, Keraflex Extra S1 Zero "MAPEI SPAIN", color gris. REJUNTAT: amb morter de junts cimentós millorat, amb absorció d'aigua reduïda i resistència elevada a l'abrasió tipus CG 2 W A, color blanc, en junts de 2 mm d'espessor.
Inclou: Replanteig de les peces. Formació d'encastaments en cantonades i racons. Humectació de l'esglaonat. Col·locació amb morter de ciment. Estesa de cordills. Col·locació de les peces. Lliscat de la contrapetja. Neteja del tram.
Criteri d'amidament de projecte: Longitud de l'aresta formada per l'estesa i la davanter, mesurada segons documentació gràfica de Projecte.
Criteri de mesura d'obra: Es mesurarà en l'aresta d'intersecció entre estesa i davanter, la longitud realment executada segons especificacions de Projecte.

| Codi | Ut | Descripció | Rendiment | Preu | Import |
|---|---|---|---|---|---|
| mt09mcm060k | kg | Adhesiu cimentós millorat, C2 TE S1, segons UNE-EN 12004, deformable, amb lliscament reduït i temps obert ampliat, Keraflex Extra S1 Zero "MAPEI SPAIN", color gris, a base de ciment, àrids de granulometria fina, resines sintètiques i additius especials, amb propietats tixòtropes i de enduriment sense retracció, per a la col·locació en capa fina de tot tipus de peces ceràmiques i de pedra natural. (material) | 0.900 | 0.86 | 0.77 |
| mt18bde105gB | m | Petjada de gres esmaltat amb cantell arrodonit, gamma mitja, capacitat d'absorció d'aigua E<3%, grup BIb, segons UNE-EN 14411, amb resistència al lliscament Rd>45 segons UNE-EN 16165 i lliscabilitat classe 3 segons CTE; determinació de la resistència a la gelada, segons UNE-EN ISO 10545-12; determinació de la resistència al xoc tèrmic, segons UNE-EN ISO 10545-9. (material) | 1.050 | 10.20 | 10.71 |
| mt18bde106Bd | m | Davanter de gres esmaltat, gamma mitja, capacitat d'absorció d'aigua E<3%, grup BIb, segons UNE-EN 14411; determinació de la resistència a la gelada, segons UNE-EN ISO 10545-12; determinació de la resistència al xoc tèrmic, segons UNE-EN ISO 10545-9. (material) | 1.050 | 3.60 | 3.78 |
| mt18acc100a | U | Kit de creuetes de PVC per garantir un gruix dels junts entre peces d'entre 1 i 20 mm, en revestiments i paviments ceràmics. (material) | 0.047 | 2.40 | 0.11 |
| mt09mcp020bB | kg | Morter de junts cimentós millorat, amb absorció d'aigua reduïda i resistència elevada a l'abrasió, tipus CG2 W A, segons UNE-EN 13888, color blanc, per junts de 2 a 15 mm, a base de ciment d'alta resistència, àrids seleccionats, additius especials i pigments, amb efecte antifloridura, antiverdet i preventiu de les eflorescències, hidrorepel·lent, especial per a rejuntat de tot tipus de peces ceràmiques i pedres naturals en zones de proliferació de microorganismes. (material) | 0.048 | 1.70 | 0.08 |
| mo023 | h | Oficial 1ª enrajolador. (mà d'obra) | 0.835 | 29.67 | 24.77 |
| mo061 | h | Ajudant enrajolador. (mà d'obra) | 0.417 | 26.39 | 11.00 |
| % | % | Costos directes complementaris | 2 % | 51.22 | 1.02 |
|  |  | Costos directes |  |  | 52.24 |
