# Pintura anticarbonatació

- Propietat de l'arxiu: CYPE INGENIEROS, S.A.
- Format: FIEBDC-3/2002
- Divisa: EUR
- Costos indirectes: 3.00 %
- IVA: 21.00 %

## R Revestiments i extradossats

### RL Tractaments superficials de protecció

#### RLB Anticarbonatació

**RLB010** m² Pintura anticarbonatació.
Aplicació manual de dues mans de pintura plàstica per a exterior, Elastocolor Pittura "MAPEI SPAIN", a base de resines elastomèriques, color blanc, acabat mat, textura llisa; per a aplicar amb brotxa, corró o pistola, (rendiment: 0,3 kg/m² cada mà), prèvia aplicació d'una mà de Malech "MAPEI SPAIN", per a la protecció del formigó o morter enfront de la carbonatació i ambients agressius contaminats.
Inclou: Neteja de la superfície suport. Aplicació d'una mà de fons. Aplicació de dues mans d'acabat.
Criteri d'amidament de projecte: Superfície mesurada segons documentació gràfica de Projecte.
Criteri de mesura d'obra: Es mesurarà la superfície realment executada segons especificacions de Projecte.

| Codi | Ut | Descripció | Rendiment | Preu | Import |
|---|---|---|---|---|---|
| mt28mam050va | l | Emprimació reguladora de l'absorció Malech "MAPEI SPAIN", incolora, a base de resines acríliques micronitzades en dispersió aquosa, sense dissolvents, inodora, amb efecte preventiu de les eflorescències, per a aplicar amb brotxa, corró o pistola. (material) | 0.600 | 7.17 | 4.30 |
| mt27pim010k | kg | Pintura plàstica per a exterior, Elastocolor Pittura "MAPEI SPAIN", a base de resines elastomèriques, color blanc, acabat mat, textura llisa; per a aplicar amb brotxa, corró o pistola, per a la protecció de formigó o morter, enfront de la carbonatació i ambients agressius contaminats, segons UNE-EN 1504-2. (material) | 0.125 | 10.90 | 1.36 |
| mo038 | h | Oficial 1ª pintor. (mà d'obra) | 0.197 | 28.42 | 5.60 |
| mo076 | h | Ajudant pintor. (mà d'obra) | 0.197 | 25.28 | 4.98 |
| % | % | Costos directes complementaris | 2 % | 16.24 | 0.32 |
|  |  | Costos directes |  |  | 16.56 |
