# Encapsulat permanent de plaques de fibrociment amb amiant en coberta inclinada, sistema Aquaflex "MAPEI SPAIN"

- Propietat de l'arxiu: CYPE Ingenieros S.A.
- Format: FIEBDC-3/2016
- Programa: Generador de preus de la construcció. CYPE Ingenieros, S.A.
- Data: 04/07/2024
- Divisa: EUR
- Costos indirectes: 3 %
- IVA: 21 %

## 0 Actuacions prèvies

### 0T Proteccions permanents

#### 0TQ Cobertes

**0TQ010** m² Encapsulat permanent de plaques de fibrociment amb amiant en coberta inclinada, sistema Aquaflex "MAPEI SPAIN".
Encapsulat permanent de plaques de fibrociment amb amiant en coberta inclinada amb un pendent mitjà del 30%, per ambdues cares, considerant un grau de complexitat mig, sistema Aquaflex "MAPEI SPAIN". EMPRIMACIÓ: emprimació reguladora de l'absorció Malech "MAPEI SPAIN", incolora, a base de resines acríliques micronitzades en dispersió aquosa, sense dissolvents. CAPA D'ACABAT: dues capes de revestiment monocomponent, a base de polímers en dispersió aquosa, Aquaflex "MAPEI SPAIN", color blanc.
Criteri de valoració econòmica: El preu no inclou la preparació del suport.
Inclou: Aplicació de l'emprimació. Aplicació de dues mans d'acabat.
Criteri d'amidament de projecte: Superfície mesurada segons documentació gràfica de Projecte.
Criteri de mesura d'obra: Es mesurarà la superfície realment executada segons especificacions de Projecte.

| Codi | Ut | Descripció | Rendiment | Preu | Import |
|---|---|---|---|---|---|
| mt28mam050va | l | Emprimació reguladora de l'absorció Malech "MAPEI SPAIN", incolora, a base de resines acríliques micronitzades en dispersió aquosa, sense dissolvents, inodora, amb efecte preventiu de les eflorescències, per a aplicar amb brotxa, corró o pistola. (material) | 0.3 | 7.17 | 2.151 |
| mt28rsm010a | kg | Revestiment monocomponent, a base de polímers en dispersió aquosa, Aquaflex "MAPEI SPAIN", color blanc, per a encapsulat permanent de plaques de fibrociment amb amiant, per a aplicar amb brotxa, corró o pistola. (material) | 1.2 | 9.74 | 11.688 |
| mo020 | h | Oficial 1ª construcció. (mà d'obra) | 0.839 | 28.42 | 23.844 |
| mo077 | h | Ajudant construcció. (mà d'obra) | 0.839 | 25.28 | 21.210 |
| % | % | Costos directes complementaris | 2 % | 58.893 | 1.178 |
|  |  | Costos directes |  |  | 60.071 |

Residus:
- col·locació: mt28mam050va; factor de residu 0.0513574
- col·locació: mt28rsm010a; factor de residu 0.03

## Recursos

**mt28mam050va** l Emprimació reguladora de l'absorció Malech "MAPEI SPAIN"
Dades tècniques: Cost energètic 76.464 MJ; Emissió de CO2 2.911 kg; Codi LER 17 09 04; Massa de l'element 1.01 kg; Volum 0.000673 m3
Residus:
- embalatge: re150104 Envasos metàl·lics. (component de residu); rendiment 0.048 kg; Codi LER 15 01 04; Massa de l'element 1 kg; Volum 0.001667 m3

**mt28rsm010a** kg Revestiment monocomponent
Dades tècniques: Cost energètic 84.584 MJ; Emissió de CO2 4.203 kg; Codi LER 17 09 04; Massa de l'element 1 kg; Volum 0.000667 m3
Residus:
- embalatge: re170203 Plàstic. (component de residu); rendiment 0.003 kg; Codi LER 17 02 03; Massa de l'element 1 kg; Volum 0.001667 m3
