# Reparació estructural de murs de maçoneria amb morter de calç

- Propietat de l'arxiu: CYPE Ingenieros S.A.
- Format: FIEBDC-3/2016
- Programa: Generador de preus de la construcció. CYPE Ingenieros, S.A.
- Data: 04/07/2024
- Divisa: EUR
- Costos indirectes: 3 %
- IVA: 21 %

## E Estructures

### EC Pedreria

#### ECY Reparacions

**ECY030** m² Reparació estructural de murs de maçoneria amb morter de calç.
Reparació estructural de mur de maçoneria mitjançant l'aplicació de morter bicomponent, Planitop HDM Restauro "MAPEI SPAIN", compost per calç hidràulica natural, tipus NHL 3,5, putzolanes, àrids seleccionats i altres additius, resistència a compressió 15 N/mm², en capes successives, de 10 mm de gruix total, acabat remolinat amb esponja, sent la primera capa fina de 2 a 3 mm de gruix i les posteriors capes successives de 10 a 15 mm de gruix cadascuna; reforçat amb malla de fibra de vidre antiàlcalis, Mapegrid G 120 "MAPEI SPAIN", amb un contingut mínim de zirconi del 17%, de 12,7x12,7 mm de llum de malla i de 125 g/m² de massa superficial.
Inclou: Neteja prèvia de la superfície. Saturació del suport amb aigua a baixa pressió. Eliminació de l'aigua sobrant amb aire comprimit. Preparació de la mescla. Aplicació d'una primera capa de morter. Aplicació de les capes successives de morter. Col·locació de la malla. Allisat i remolinat final de la superfície.
Criteri d'amidament de projecte: Superfície mesurada segons documentació gràfica de Projecte.
Criteri de mesura d'obra: Es mesurarà la superfície realment executada segons especificacions de Projecte.

| Codi | Ut | Descripció | Rendiment | Preu | Import |
|---|---|---|---|---|---|
| mt09rem070g | m² | Malla de fibra de vidre antiàlcalis, Mapegrid G 120 "MAPEI SPAIN", amb un contingut mínim de zirconi del 17%, de 12,7x12,7 mm de llum de malla, de 125 g/m² de massa superficial i de 0,45x25 m, per armar morters. (material) | 1.1 | 21.81 | 23.991 |
| mt28mim070c | kg | Morter bicomponent, Planitop HDM Restauro "MAPEI SPAIN", compost per calç hidràulica natural, tipus NHL 3,5, putzolanes, àrids seleccionats i altres additius, resistència a compressió 15 N/mm²; per a ús en elements subjectes a requisits estructurals, tipus GP CSIV, segons UNE-EN 998-1 i M-15, segons UNE-EN 998-2. (material) | 19 | 2.06 | 39.140 |
| mo020 | h | Oficial 1ª construcció. (mà d'obra) | 0.325 | 28.42 | 9.237 |
| mo113 | h | Peó ordinari construcció. (mà d'obra) | 0.325 | 23.81 | 7.738 |
| % | % | Costos directes complementaris | 2 % | 80.106 | 1.602 |
|  |  | Costos directes |  |  | 81.708 |

Residus:
- col·locació: mt09rem070g; factor de residu 0.027504
- col·locació: mt28mim070c; factor de residu 0.0066

## Recursos

**mt09rem070g** m² Malla de fibra de vidre antiàlcalis
Dades tècniques: Cost energètic 12.028 MJ; Emissió de CO2 0.592 kg; Codi LER 17 02 03; Massa de l'element 0.125 kg; Volum 0.000208 m3
Residus:
- embalatge: re170203 Plàstic. (component de residu); rendiment 0.034 kg; Codi LER 17 02 03; Massa de l'element 1 kg; Volum 0.001667 m3

**mt28mim070c** kg Morter bicomponent
Dades tècniques: Cost energètic 3.340 MJ; Emissió de CO2 0.250 kg; Codi LER 17 01 01; Massa de l'element 1 kg; Volum 0.000667 m3
