# Reparació estructural de murs de fàbrica, amb morter de calç per a armar

- Propietat de l'arxiu: CYPE Ingenieros S.A.
- Format: FIEBDC-3/2016
- Programa: Generador de preus de la construcció. CYPE Ingenieros, S.A.
- Data: 04/07/2024
- Divisa: EUR
- Costos indirectes: 3 %
- IVA: 21 %

## E Estructures

### EF Fàbrica

#### EFY Reparacions

**EFY030** m² Reparació estructural de murs de fàbrica, amb morter de calç per a armar.
Reparació estructural de mur de fàbrica mitjançant l'aplicació de morter de calç hidràulica natural d'altes prestacions, Mape-Antique Strutturale NHL "MAPEI SPAIN", color avellana clar, aplicat manualment, compost per calç hidràulica natural, tipus NHL 3,5, segons UNE-EN 459-1, àrids seleccionats i additius, amb un gruix mig de 20 mm i armadura de reforç amb malla electrosoldada, de 50 mm de passada de malla i 2 mm de diàmetre, d'acer amb baix contingut en carboni UNE-EN ISO 16120-2 C4D acabat galvanitzat.
Inclou: Neteja prèvia de la superfície. Saturació del suport amb aigua a baixa pressió. Eliminació de l'aigua sobrant amb aire comprimit. Col·locació de la malla electrosoldada amb separadors homologats. Preparació de la mescla. Aplicació del morter. Allisat i remolinat final de la superfície.
Criteri d'amidament de projecte: Superfície mesurada segons documentació gràfica de Projecte.
Criteri de mesura d'obra: Es mesurarà la superfície realment executada segons especificacions de Projecte.

| Codi | Ut | Descripció | Rendiment | Preu | Import |
|---|---|---|---|---|---|
| mt09mmr010e | kg | Morter de calç hidràulica natural d'altes prestacions, Mape-Antique Strutturale NHL "MAPEI SPAIN", color avellana clar, compost per calç hidràulica natural, tipus NHL 3,5, segons UNE-EN 459-1, àrids seleccionats i additius, per a aplicar amb paleta, tipus GP CSIV, segons UNE-EN 998-1 i M-15, segons UNE-EN 998-2. (material) | 34 | 0.98 | 33.320 |
| mt07ame530a | m² | Malla electrosoldada, de 50 mm de passada de malla i 2 mm de diàmetre, d'acer amb baix contingut en carboni UNE-EN ISO 16120-2 C4D acabat galvanitzat. (material) | 1.2 | 2.58 | 3.096 |
| mo020 | h | Oficial 1ª construcció. (mà d'obra) | 0.473 | 28.42 | 13.443 |
| mo112 | h | Peó especialitzat construcció. (mà d'obra) | 0.473 | 24.59 | 11.631 |
| % | % | Costos directes complementaris | 2 % | 61.490 | 1.230 |
|  |  | Costos directes |  |  | 62.720 |

Residus:
- col·locació: mt07ame530a; factor de residu 0.0188

## Recursos

**mt07ame530a** m² Malla electrosoldada
Dades tècniques: Cost energètic 39.337 MJ; Emissió de CO2 3.911 kg; Codi LER 17 04 05; Massa de l'element 1.49 kg; Volum 0.00071 m3
Residus:
- embalatge: re170203 Plàstic. (component de residu); rendiment 0.02 kg; Codi LER 17 02 03; Massa de l'element 1 kg; Volum 0.001667 m3
