# Rebut de barana metàl·lica

- Propietat de l'arxiu: CYPE Ingenieros S.A.
- Format: FIEBDC-3/2016
- Programa: Generador de preus de la construcció. CYPE Ingenieros, S.A.
- Data: 04/07/2024
- Divisa: EUR
- Costos indirectes: 3 %
- IVA: 21 %

## H Acabaments i ajudes

### HE Rebuts

#### HEB Baranes, reixes i passamans

**HEB010** m Rebut de barana metàl·lica.
Rebut de barana metàl·lica amb patilles d'ancoratge, amb aglomerant hidràulic Lampocem "MAPEI SPAIN", compost per ciments d'alta resistència i additius específics, d'enduriment ràpid.
Inclou: Replanteig. Obertura de buits per embotir les patilles d'ancoratge. Anivellació i aplomat. Tapat de buits amb morter.
Criteri d'amidament de projecte: Longitud mesurada segons documentació gràfica de Projecte.
Criteri de mesura d'obra: Es mesurarà la longitud realment executada segons especificacions de Projecte.

| Codi | Ut | Descripció | Rendiment | Preu | Import |
|---|---|---|---|---|---|
| mt09amp010d | kg | Aglomerant hidràulic Lampocem "MAPEI SPAIN", compost per ciments d'alta resistència i additius específics, d'enduriment ràpid. (material) | 1.396 | 0.66 | 0.921 |
| mo020 | h | Oficial 1ª construcció. (mà d'obra) | 0.562 | 28.42 | 15.972 |
| mo113 | h | Peó ordinari construcció. (mà d'obra) | 0.562 | 23.81 | 13.381 |
| % | % | Costos directes complementaris | 2 % | 30.274 | 0.605 |
|  |  | Costos directes |  |  | 30.879 |
