# Pintura anticarbonatació

- Propietat de l'arxiu: CYPE Ingenieros S.A.
- Format: FIEBDC-3/2016
- Programa: Generador de preus de la construcció. CYPE Ingenieros, S.A.
- Data: 04/07/2024
- Divisa: EUR
- Costos indirectes: 3 %
- IVA: 21 %

## R Revestiments i extradossats

### RL Tractaments superficials de protecció

#### RLB Anticarbonatació

**RLB010** m² Pintura anticarbonatació.
Aplicació manual de dues mans de pintura plàstica per a exterior, Elastocolor Pittura "MAPEI SPAIN", a base de resines elastomèriques, color blanc, acabat mat, textura llisa; per a aplicar amb brotxa, corró o pistola, (rendiment: 0,3 kg/m² cada mà), prèvia aplicació d'una mà de Malech "MAPEI SPAIN", per a la protecció del formigó o morter enfront de la carbonatació i ambients agressius contaminats.
Inclou: Neteja de la superfície suport. Aplicació d'una mà de fons. Aplicació de dues mans d'acabat.
Criteri d'amidament de projecte: Superfície mesurada segons documentació gràfica de Projecte.
Criteri de mesura d'obra: Es mesurarà la superfície realment executada segons especificacions de Projecte.

| Codi | Ut | Descripció | Rendiment | Preu | Import |
|---|---|---|---|---|---|
| mt28mam050va | l | Emprimació reguladora de l'absorció Malech "MAPEI SPAIN", incolora, a base de resines acríliques micronitzades en dispersió aquosa, sense dissolvents, inodora, amb efecte preventiu de les eflorescències, per a aplicar amb brotxa, corró o pistola. (material) | 0.6 | 7.17 | 4.302 |
| mt27pim010k | kg | Pintura plàstica per a exterior, Elastocolor Pittura "MAPEI SPAIN", a base de resines elastomèriques, color blanc, acabat mat, textura llisa; per a aplicar amb brotxa, corró o pistola, per a la protecció de formigó o morter, enfront de la carbonatació i ambients agressius contaminats, segons UNE-EN 1504-2. (material) | 0.125 | 10.9 | 1.363 |
| mo038 | h | Oficial 1ª pintor. (mà d'obra) | 0.197 | 28.42 | 5.599 |
| mo076 | h | Ajudant pintor. (mà d'obra) | 0.197 | 25.28 | 4.980 |
| % | % | Costos directes complementaris | 2 % | 16.244 | 0.325 |
|  |  | Costos directes |  |  | 16.569 |

Residus:
- col·locació: mt28mam050va; factor de residu 0.0513574
- col·locació: mt27pim010k; factor de residu 0.0275

## Recursos

**mt28mam050va** l Emprimació reguladora de l'absorció Malech "MAPEI SPAIN"
Dades tècniques: Cost energètic 76.464 MJ; Emissió de CO2 2.911 kg; Codi LER 17 09 04; Massa de l'element 1.01 kg; Volum 0.000673 m3
Residus:
- embalatge: re150104 Envasos metàl·lics. (component de residu); rendiment 0.048 kg; Codi LER 15 01 04; Massa de l'element 1 kg; Volum 0.001667 m3

**mt27pim010k** kg Pintura plàstica per a exterior
Dades tècniques: Cost energètic 20.970 MJ; Emissió de CO2 1.066 kg; Codi LER 08 01 11; Massa de l'element 1 kg; Volum 0.001111 m3
Residus:
- embalatge: re170203 Plàstic. (component de residu); rendiment 0.045 kg; Codi LER 17 02 03; Massa de l'element 1 kg; Volum 0.001667 m3
